# Bobina de mínima tensión para guardamotores 400V

- Propiedad del archivo: CONSTRUNARIO
- Formato: FIEBDC-3/2012
- Programa: Construnario Versión 2.11
- Fecha de los precios: 25/05/2015
- Divisa: EUR

**MZ529N** u Bobina de mínima tensión para guardamotores 400V
Hager Bobina de mínima tensión para guardamotores 400V
