# Contactor, 25A, 1NA, 230V

- Propiedad del archivo: CONSTRUNARIO
- Formato: FIEBDC-3/2012
- Programa: Construnario Versión 2.11
- Fecha de los precios: 25/05/2015
- Divisa: EUR

**ESC125** u Contactor, 25A, 1NA, 230V
HAGER Contactor, 25A, 1NA, 230V Para el mando de circuitos de iluminación, ventilación, calefacción. Categoría de empleo AC1,
