# Piloto LED transparente, 12/48V

- Propiedad del archivo: CONSTRUNARIO
- Formato: FIEBDC-3/2012
- Programa: Construnario Versión 2.11
- Fecha de los precios: 25/05/2015
- Divisa: EUR

**SVN135** u Piloto LED transparente, 12/48V
Pilotos tecnología LED. Potencia LED: 0,8 W 100.000h de eficiencia de luz constante diseño moderno.
