# Relé de mínima tensión para interuptores h1000-h1600, 200-240 Vdc

- Propiedad del archivo: CONSTRUNARIO
- Formato: FIEBDC-3/2012
- Programa: Construnario Versión 2.11
- Fecha de los precios: 25/05/2015
- Divisa: EUR

| Código | Ud | Descripción |
|---|---|---|
| HXE019H | u | Relé de mínima tensión para interuptores h1000-h1600, 200-240 Vdc |
