# Eje prolongación de mando embrague (320 mm), 800 a 1600A

- Propiedad del archivo: CONSTRUNARIO
- Formato: FIEBDC-3/2012
- Programa: Construnario Versión 2.11
- Fecha de los precios: 25/05/2015
- Divisa: EUR

**HZC106** u Eje prolongación de mando embrague (320 mm), 800 a 1600A
Hager Eje prolongación de mando embrague (320 mm), 800 a 1600A
