# Borne de toma de tensión (2 piezas)

- Propiedad del archivo: CONSTRUNARIO
- Formato: FIEBDC-3/2012
- Programa: Construnario Versión 2.11
- Fecha de los precios: 25/05/2015
- Divisa: EUR

**HZI230** u Borne de toma de tensión (2 piezas)
Hager Borne de toma de tensión (2 piezas) Conexión 2 x 1.5 mm2 por borne. 1 juego = 2 bornes.
