# Kit de asociación vertical/horizontal para cajas Golf series VU y VH

- Propiedad del archivo: CONSTRUNARIO
- Formato: FIEBDC-3/2012
- Programa: Construnario Versión 2.11
- Fecha de los precios: 25/05/2015
- Divisa: EUR

**VZ410N** u Kit de asociación vertical/horizontal para cajas Golf series VU y VH
Hager Kit de asociación vertical/horizontal para cajas Golf series VU y VH
