# Bloque de conexión, 1P, 400A, 1x150 / 2x25+1x16+8x10 mm²

- Propiedad del archivo: CONSTRUNARIO
- Formato: FIEBDC-3/2012
- Programa: Construnario Versión 2.11
- Fecha de los precios: 25/05/2015
- Divisa: EUR

**KJ02B** u Bloque de conexión, 1P, 400A, 1x150 / 2x25+1x16+8x10 mm²
Hager Bloque de conexión, 1P, 400A, 1x150 / 2x25/1x16/8x10 mm²
