# Pieza de cierre para manecilla de doble barra (3 mm diámetro)

- Propiedad del archivo: CONSTRUNARIO
- Formato: FIEBDC-3/2012
- Programa: Construnario Versión 2.11
- Fecha de los precios: 25/05/2015
- Divisa: EUR

**FL75Z** u Pieza de cierre para manecilla de doble barra (3 mm diámetro)
Hager Pieza de cierre para manecilla de doble barra (3 mm diámetro)
