# Voltímetro digital 0-500V

- Propiedad del archivo: CONSTRUNARIO
- Formato: FIEBDC-3/2012
- Programa: Construnario Versión 2.11
- Fecha de los precios: 25/05/2015
- Divisa: EUR

**SM501** u Voltímetro digital 0-500V
Hager Voltímetro digital 0-500V Para la medida de la tensión e intensidad en locales profesionales e industriales.
