# Cable conector schuko 3x1, 5mm² 1000mm

- Propiedad del archivo: CONSTRUNARIO
- Formato: FIEBDC-3/2012
- Programa: Construnario Versión 2.11
- Fecha de los precios: 25/05/2015
- Divisa: EUR

**G4721** u Cable conector schuko 3x1, 5mm² 1000mm
Cables de alimentación con conector WAGO cable 3 x 45 mm2, 1m.
