# Cable conector wago 3x1, 5mm² 750mm

- Propiedad del archivo: CONSTRUNARIO
- Formato: FIEBDC-3/2012
- Programa: Construnario Versión 2.11
- Fecha de los precios: 25/05/2015
- Divisa: EUR

**G4732** u Cable conector wago 3x1, 5mm² 750mm
Cables con conector entrada / salida WAGO cable 3x1,5 mm², 750 mm.
