# Contadores de energía, monofásico, sonda de temperatura exterior para TE330

- Propiedad del archivo: CONSTRUNARIO
- Formato: FIEBDC-3/2012
- Programa: Construnario Versión 2.11
- Fecha de los precios: 25/05/2015
- Divisa: EUR

| Código | Ud | Descripción |
|---|---|---|
| EK088 | u | Contadores de energía, monofásico, sonda de temperatura exterior para TE330 |
