# Colector vertical válvula antirretorno 125Ø

- Propiedad del archivo: CONSTRUNARIO
- Formato: FIEBDC-3/2012
- Programa: Construnario Versión 3.40
- Fecha de los precios: 22/10/2014
- Divisa: EUR

**125185COLPOS45** u Colector vertical válvula antirretorno 125Ø
Colector vertical válvula antirretorno.
