# Salida a techo Ø200/250

- Propiedad del archivo: CONSTRUNARIO
- Formato: FIEBDC-3/2012
- Programa: Construnario Versión 3.40
- Fecha de los precios: 23/10/2014
- Divisa: EUR

| Código | Ud | Descripción |
|---|---|---|
| 200250ST45 | u | Salida a techo Ø200/250 |
