# Protector sobretensiones permanente 400Vca

- Propiedad del archivo: CONSTRUNARIO
- Formato: FIEBDC-3/2012
- Programa: Construnario Versión 3.51
- Fecha de los precios: 01/08/2014
- Divisa: EUR

**NU9-PR4** u Protector sobretensiones permanente 400Vca
Protección contra sobretensiones permanentes (sistema de montaje independiente).
