# Relé diferencia ajustable con trafo.60mm incorporado - 110Vca/Vcc 230/400Vca

- Propiedad del archivo: CONSTRUNARIO
- Formato: FIEBDC-3/2012
- Programa: Construnario Versión 3.51
- Fecha de los precios: 28/08/2014
- Divisa: EUR

| Código | Ud | Descripción |
|---|---|---|
| RDC-21_60-230 | u | Relé diferencia ajustable con trafo.60mm incorporado - 110Vca/Vcc 230/400Vca |
