# Puls.redondo luminoso d:16mm mantenido blanco 6Vca 1NA/NC

- Propiedad del archivo: CONSTRUNARIO
- Formato: FIEBDC-3/2012
- Programa: Construnario Versión 3.51
- Fecha de los precios: 01/09/2014
- Divisa: EUR

| Código | Ud | Descripción |
|---|---|---|
| NP6-11DS_1Y_6 | u | Puls.redondo luminoso d:16mm mantenido blanco 6Vca 1NA/NC |
