# Relé térmico 13A para NC6 Reg.4, 00/6, 00A

- Propiedad del archivo: CONSTRUNARIO
- Formato: FIEBDC-3/2012
- Programa: Construnario Versión 3.51
- Fecha de los precios: 03/09/2014
- Divisa: EUR

**NR2-11.5-6** u Relé térmico 13A para NC6 Reg.4, 00/6, 00A
Relé térmico 13A para NC6 Reg.4,00/6,00A
