# Guardamotor, mando pulsadores, 3P 25A Reg.0, 4/0, 63A

- Propiedad del archivo: CONSTRUNARIO
- Formato: FIEBDC-3/2012
- Programa: Construnario Versión 3.51
- Fecha de los precios: 03/09/2014
- Divisa: EUR

**NS2-25-0,63** u Guardamotor, mando pulsadores, 3P 25A Reg.0, 4/0, 63A
Guardamotor, mando pulsadores, 3P 25A Reg.0,4/0,63A
