# Caja maniobra metálica IP40 con contactor NC1-18 110Vca

- Propiedad del archivo: CONSTRUNARIO
- Formato: FIEBDC-3/2012
- Programa: Construnario Versión 3.51
- Fecha de los precios: 03/09/2014
- Divisa: EUR

| Código | Ud | Descripción |
|---|---|---|
| NQ2-15P_18-110 | u | Caja maniobra metálica IP40 con contactor NC1-18 110Vca |
