# Controlador corrección factor potencia 1-6 pasos 400Vca

- Propiedad del archivo: CONSTRUNARIO
- Formato: FIEBDC-3/2012
- Programa: Construnario Versión 3.51
- Fecha de los precios: 03/09/2014
- Divisa: EUR

| Código | Ud | Descripción |
|---|---|---|
| JKF8-6 | u | Controlador corrección factor potencia 1-6 pasos 400Vca |
