# Relé enchufable - circuito impreso - 5A 2NA/NC 6Vcc

- Propiedad del archivo: CONSTRUNARIO
- Formato: FIEBDC-3/2012
- Programa: Construnario Versión 3.51
- Fecha de los precios: 10/09/2014
- Divisa: EUR

**JZX-22F_D_6CC-2ZS_1** u Relé enchufable - circuito impreso - 5A 2NA/NC 6Vcc
Relé circuito 5A 2NA/NC 6Vcc.
