# Manilla SI/O PSK blanco cuadradillo 45 mm

- Propiedad del archivo: CONSTRUNARIO
- Formato: FIEBDC-3/2012
- Programa: Construnario Versión 2.11
- Fecha de los precios: 25/06/2015
- Divisa: EUR

**Manilla SI-Line PSK** u Manilla SI/O PSK blanco cuadradillo 45 mm
Manilla si/o PSK blanco cuadradillo 45 mm.
