# Ángulo plano PC/ABS para BRP 65x100 RAL9011

- Propiedad del archivo: CONSTRUNARIO
- Formato: FIEBDC-3/2012
- Programa: Construnario Versión 2.11
- Fecha de los precios: 04/06/2015
- Divisa: EUR

**BRP651005H9011** u Ángulo plano PC/ABS para BRP 65x100 RAL9011
- Ángulo plano PC/ABS para BRP 65x100 RAL9011.
