# PE4320 0808 - Lino de 320 cm/ancho

- Propiedad del archivo: CONSTRUNARIO
- Formato: FIEBDC-3/2012
- Programa: Construnario Versión 3.51
- Fecha de los precios: 11/06/2015
- Divisa: EUR

**PE4320-0808-SCR** m PE4320 0808 - Lino de 320 cm/ancho
Protección solar de interior de fibra de vidrio, PE4320.
