# Cremona HS/1 HS-200 GR-220 1776-2275 mm G-1010

- Propiedad del archivo: CONSTRUNARIO
- Formato: FIEBDC-3/2012
- Programa: Construnario Versión 2.11
- Fecha de los precios: 23/06/2015
- Divisa: EUR

| Código | Ud | Descripción |
|---|---|---|
| PGKB0050-524 | u | Cremona HS/1 HS-200 GR-220 1776-2275 mm G-1010 |
