# Guía inferior HS alta 6000 mm bronce

- Propiedad del archivo: CONSTRUNARIO
- Formato: FIEBDC-3/2012
- Programa: Construnario Versión 2.11
- Fecha de los precios: 23/06/2015
- Divisa: EUR

| Código | Ud | Descripción |
|---|---|---|
| PPLIA600-5J3 | u | Guía inferior HS alta 6000 mm bronce |
