# Varillaje vertical 169 S-ES1461-1690/690 mm# PSK-200/

- Propiedad del archivo: CONSTRUNARIO
- Formato: FIEBDC-3/2012
- Programa: Construnario Versión 2.11
- Fecha de los precios: 25/06/2015
- Divisa: EUR

| Código | Ud | Descripción |
|---|---|---|
| 296042 | u | Varillaje vertical 169 S-ES1461-1690/690 mm# PSK-200/ |
