# Guía PSK Plus GR.130/286 1300/2860 mm SI-plata

- Propiedad del archivo: CONSTRUNARIO
- Formato: FIEBDC-3/2012
- Programa: Construnario Versión 2.11
- Fecha de los precios: 25/06/2015
- Divisa: EUR

| Código | Ud | Descripción |
|---|---|---|
| PMPJ0120-525 | u | Guía PSK Plus GR.130/286 1300/2860 mm SI-plata |
