# Guía FS pequeña GR-250, bronce oscuro

- Propiedad del archivo: CONSTRUNARIO
- Formato: FIEBDC-3/2012
- Programa: Construnario Versión 2.11
- Fecha de los precios: 01/07/2015
- Divisa: EUR

| Código | Ud | Descripción |
|---|---|---|
| PMPP2500-5J3 | u | Guía FS pequeña GR-250, bronce oscuro |
