# Tornillo fijación SPT4.3X22 herrajes cincado

- Propiedad del archivo: CONSTRUNARIO
- Formato: FIEBDC-3/2012
- Programa: Construnario Versión 2.11
- Fecha de los precios: 06/07/2015
- Divisa: EUR

**SFSSPT4.3X22C** u Tornillo fijación SPT4.3X22 herrajes cincado
Cabeza avellanada.
