# Bolardos de fundición pilonas Altura 495+200mm Base Ø175mm

- Propiedad del archivo: CONSTRUNARIO
- Formato: FIEBDC-3/2012
- Programa: Construnario Versión 3.20
- Fecha de los precios: 25/09/2015
- Divisa: EUR

**COF-8115** u Bolardos de fundición pilonas Altura 495+200mm Base Ø175mm
Bolardos de fundición modelo PILONAS Altura 495+200mm Base Ø175mm con tubo de anclaje de COFUNCO.
