# Multímetro con medida de aislamiento 1503

- Propiedad del archivo: CONSTRUNARIO
- Formato: FIEBDC-3/2012
- Programa: Construnario Versión 3.30
- Fecha de los precios: 06/10/2015
- Divisa: EUR

**Fluke 1503** u Multímetro con medida de aislamiento 1503
Incluye: - Sonda remota. - Cables de prueba. - Puntas de prueba. - Pinzas de cocodrilo. - Manual del usuario.
