# TP2-1 (2 mm)

- Propiedad del archivo: CONSTRUNARIO
- Formato: FIEBDC-3/2012
- Programa: Construnario Versión 3.30
- Fecha de los precios: 08/10/2015
- Divisa: EUR

**TP2-1** u TP2-1 (2 mm)
- Puntas de prueba de 2mm. Compatibles con las pinzas de cocodrilo AC72. - CAT IV 600 V, CAT III 1000 V, 10 A.
