# 80PK-3A Sonda de superficie

- Propiedad del archivo: CONSTRUNARIO
- Formato: FIEBDC-3/2012
- Programa: Construnario Versión 3.30
- Fecha de los precios: 08/10/2015
- Divisa: EUR

**80PK-3A** u 80PK-3A Sonda de superficie
- Termopar tipo K para superficies planas o ligeramente curvadas. - Rango de medida: 0 - 260°C - Un año de garantía.
