# Tramo de tubería para entrada de aire y evacuación de gases - de Kromschroeder

- Propiedad del archivo: CONSTRUNARIO
- Formato: FIEBDC-3/2012
- Programa: Construnario Versión 3.51
- Fecha de los precios: 28/01/2016
- Divisa: EUR

| Código | Descripción |
|---|---|
| C1008KRO-1221105 | Tramo de tubería para entrada de aire y evacuación de gases - de Kromschroeder |
