# Tapas protectoras blancas

- Propiedad del archivo: CONSTRUNARIO
- Formato: FIEBDC-3/2012
- Programa: Construnario Versión 2.11
- Fecha de los precios: 09/01/2017
- Divisa: EUR

**OLI622301** u Tapas protectoras blancas
Tapas protectoras blancas. - Tuercas y arandelas de fijación con tapas de protección.
