# GF20095 - Baldosa porcelánica Amazonia, color natural - 13,4x66,2

- Propiedad del archivo: CONSTRUNARIO
- Formato: FIEBDC-3/2012
- Programa: Construnario Versión 2.11
- Fecha de los precios: 28/09/2016
- Divisa: EUR

**GF20095_ANT** m2 GF20095 - Baldosa porcelánica Amazonia, color natural - 13,4x66,2
Baldosa porcelánica Amazonia, color natural, 13,4x66,2 cm. Clase C. Antideslizante.
