# GF20095 - Baldosa porcelánica Deco Brickbold color ocre, 8,15x33,15

- Propiedad del archivo: CONSTRUNARIO
- Formato: FIEBDC-3/2012
- Programa: Construnario Versión 2.11
- Fecha de los precios: 28/09/2016
- Divisa: EUR

**GF20095_DBO** m2 GF20095 - Baldosa porcelánica Deco Brickbold color ocre, 8,15x33,15
Deco Brickbold, color ocre, 8,15x33,15. Clase D. Antihielo. Mate. Destonificación leve.
