# GF20068 - Zócalo porcelánico Crema, marfil, 18x34

- Propiedad del archivo: CONSTRUNARIO
- Formato: FIEBDC-3/2012
- Programa: Construnario Versión 2.11
- Fecha de los precios: 28/09/2016
- Divisa: EUR

**GF20068_ZCM** m2 GF20068 - Zócalo porcelánico Crema, marfil, 18x34
Zócalo porcelánico Crema, marfil, 18x34, brillo.
