# GF20080 - Cenefa porcelánica esmaltada Tiara, 7x34

- Propiedad del archivo: CONSTRUNARIO
- Formato: FIEBDC-3/2012
- Programa: Construnario Versión 2.11
- Fecha de los precios: 28/09/2016
- Divisa: EUR

**GF20080_CTI** m2 GF20080 - Cenefa porcelánica esmaltada Tiara, 7x34
Cenefa porcelánica Tiara, 7x34, brillo.
