# GF20003 - Baldosa Grenier porcelánica esmaltada, mix, 33,16x33,16

- Propiedad del archivo: CONSTRUNARIO
- Formato: FIEBDC-3/2012
- Programa: Construnario Versión 2.11
- Fecha de los precios: 28/09/2016
- Divisa: EUR

**GF20003_GMI** m2 GF20003 - Baldosa Grenier porcelánica esmaltada, mix, 33,16x33,16
Baldosa Grenier porcelánica esmaltada, mix, 33,16x33,16, antihielo, mate.
