# Carril de sujeción Ø16 mm

- Propiedad del archivo: CONSTRUNARIO
- Formato: FIEBDC-3/2012
- Programa: Construnario Versión 3.51
- Fecha de los precios: 29/09/2016
- Divisa: EUR

**SRCAR16-L** u Carril de sujeción Ø16 mm
Carril de sujeción para panel multicapa para tubo de Ø16 mm.
