# Módulo inicial para equipo de distribución en poliamida66

- Propiedad del archivo: CONSTRUNARIO
- Formato: FIEBDC-3/2012
- Programa: Construnario Versión 3.51
- Fecha de los precios: 29/09/2016
- Divisa: EUR

**E-26795** u Módulo inicial para equipo de distribución en poliamida66
Módulo inicial para equipo de distribución en poliamida66 con 30% FV marca ORKLI.
