# TR2/RESIST opción linea continua - de Air-fal

- Propiedad del archivo: CONSTRUNARIO
- Formato: FIEBDC-3/2012
- Programa: Construnario Versión 3.51
- Fecha de los precios: 22/12/2016
- Divisa: EUR

**Q0404AIR** u TR2/RESIST opción linea continua - de Air-fal
TR2/RESIST opción linea continua de Airfal.
