# TR4/COMPACT tapas metálicas y racor metálico (2 uds.) - de Air-fal

- Propiedad del archivo: CONSTRUNARIO
- Formato: FIEBDC-3/2012
- Programa: Construnario Versión 3.51
- Fecha de los precios: 22/12/2016
- Divisa: EUR

**R0063AIR** u TR4/COMPACT tapas metálicas y racor metálico (2 uds.) - de Air-fal
TR4/COMPACT Tapas met?licas y racor met?lico (2uds.) de Airfal.
