# Modelo X 2X18 W. TCL electrónica con ref. gris - de Air-fal

- Propiedad del archivo: CONSTRUNARIO
- Formato: FIEBDC-3/2012
- Programa: Construnario Versión 3.51
- Fecha de los precios: 22/12/2016
- Divisa: EUR

**PARFX561G-** u Modelo X 2X18 W. TCL electrónica con ref. gris - de Air-fal
Modelo X 2X18 W. TCL Electr?nica con ref. Gris de Airfal.
