# Tubolit DG coquilla, Ø 15 mm

- Propiedad del archivo: CONSTRUNARIO
- Formato: FIEBDC-3/2012
- Programa: Construnario Versión 3.51
- Fecha de los precios: 10/01/2017
- Divisa: EUR

**TL-1525-DG** m Tubolit DG coquilla, Ø 15 mm
Coquilla Tubolit DG, de Armacell. Ø 15 mm, espesor de aislamiento 25 mm. Longitud 2 m. Tolerancia en longitud: ± 1%.
