# Serie 150 - Tubo TECSY-AIR óptimo 150 - empalme de 15º

- Propiedad del archivo: CONSTRUNARIO
- Formato: FIEBDC-3/2012
- Programa: Construnario Versión 3.11
- Fecha de los precios: 21/11/2017
- Divisa: EUR

**4043007** u Serie 150 - Tubo TECSY-AIR óptimo 150 - empalme de 15º
Pieza de unión entre tubería rectangular, de 15 grados. Unidades por caja 12
